# Conducte de llana mineral

- Propietat de l'arxiu: CYPE Ingenieros S.A.
- Format: FIEBDC-3/2016
- Programa: Generador de preus de la construcció. CYPE Ingenieros, S.A.
- Data: 04/07/2024
- Divisa: EUR
- Costos indirectes: 3 %
- IVA: 21 %

## I Instal·lacions

### IC Calefacció, refrigeració, climatització i A.C.S.

#### ICR Sistemes de conducció d'aire

**ICR021** m² Conducte de llana mineral.
Conducte rectangular per a la distribució d'aire climatitzat format per panell rígid d'alta densitat de llana de vidre Climaver A2 Deco "ISOVER", segons UNE-EN 14303, de 25 mm d'espessor, revestit amb un complex multicapa que actua com a barrera de vapor, color negre per l'exterior i teixit NETO per l'interior, resistència tèrmica 0,78 m²K/W, conductivitat tèrmica 0,032 W/(mK). També colzes, derivacions, segellat d'unions amb cola Climaver, embocadures, suports metàl·lics galvanitzats, elements de fixació, segellat de trams amb cinta Climaver Deco d'alumini, accessoris de muntatge i peces especials.
Inclou: Replanteig del recorregut dels conductes. Marcat i posterior ancoratge dels suports dels conductes. Muntatge i fixació de conductes. Segellat de les unions. Comprovació del seu correcte funcionament. Neteja final.
Criteri d'amidament de projecte: Superfície projectada, segons documentació gràfica de Projecte, calculada com a producte del perímetre exterior per la longitud del tram, mesurada entre els eixos dels elements o dels punts a connectar, sense descomptar les peces especials.
Criteri de mesura d'obra: Es mesurarà la superfície realment executada segons especificacions de Projecte.

| Codi | Ut | Descripció | Rendiment | Preu | Import |
|---|---|---|---|---|---|
| mt42coi015a | m² | Panell rígid d'alta densitat de llana de vidre Climaver A2 Deco "ISOVER", segons UNE-EN 14303, de 25 mm d'espessor, revestit amb un complex multicapa que actua com a barrera de vapor, color negre per l'exterior i teixit NETO per l'interior, per a la formació de conductes autoportants per la distribució d'aire en climatització, resistència tèrmica 0,78 m²K/W, conductivitat tèrmica 0,032 W/(mK), Euroclasse A2-s1, d0 de reacció al foc segons UNE-EN 13501-1, amb codi de designació MW-EN 14303-T5-MV1. (material) | 1.15 | 27.3 | 31.395 |
| mt42coi020c | m | Cinta "Climaver Deco" d'alumini de 50 microns d'espessor i 63 mm d'ample, amb revestiment exterior del complex multicapa Deco, amb adhesiu a base de resines acríliques, per al segellat d'unions de conductes de llana de vidre "Climaver Deco". (material) | 1.5 | 0.84 | 1.260 |
| mt42coi030 | kg | Adhesiu vinílic en dispersió aquosa, Cola Climaver "ISOVER", per la unió de conductes de llana de vidre. (material) | 0.01 | 11.33 | 0.113 |
| mt42con025 | U | Suport metàl·lic d'acer galvanitzat per a subjecció al forjat de conducte rectangular de llana mineral per la distribució d'aire en climatització. (material) | 0.5 | 4.26 | 2.130 |
| mt42www011 | U | Repercussió, per m², de material auxiliar per a fixació i confecció de canalitzacions d'aire en instal·lacions de climatització. (material) | 0.1 | 13.3 | 1.330 |
| mo012 | h | Oficial 1ª muntador de conductes de fibres minerals. (mà d'obra) | 0.454 | 29.34 | 13.320 |
| mo083 | h | Ajudant muntador de conductes de fibres minerals. (mà d'obra) | 0.454 | 25.28 | 11.477 |
| % | % | Costos directes complementaris | 2 % | 61.025 | 1.221 |
|  |  | Costos directes |  |  | 62.246 |

Residus:
- col·locació: mt42coi015a; factor de residu 0.024
- col·locació: mt42coi020c; factor de residu 0.048

## Recursos

**mt42coi015a** m² Panell rígid d'alta densitat de llana de vidre Climaver A2 Deco "ISOVER"
Dades tècniques: Cost energètic 38.975 MJ; Emissió de CO2 2.189 kg; Codi LER 17 06 04; Massa de l'element 1.875 kg; Volum 0.003125 m3
Residus:
- embalatge: re170203 Plàstic. (component de residu); rendiment 0.034 kg; Codi LER 17 02 03; Massa de l'element 1 kg; Volum 0.001667 m3

**mt42coi020c** m Cinta "Climaver Deco" d'alumini de 50 microns d'espessor i 63 mm d'ample
Dades tècniques: Cost energètic 1.436 MJ; Emissió de CO2 0.094 kg; Codi LER 17 04 02; Massa de l'element 0.0085 kg; Volum 0.000006 m3
Residus:
- embalatge: re170203 Plàstic; rendiment 0.005 kg
