# Protecció passiva contra incendis de conduccions mitjançant camisa aïllant cilíndrica modelada de llana de roca

- Propietat de l'arxiu: CYPE INGENIEROS, S.A.
- Format: FIEBDC-3/2002
- Divisa: EUR
- Costos indirectes: 3.00 %
- IVA: 21.00 %

## I Instal·lacions

### IO Contra incendis

#### IOJ Protecció pasiva contra incendis

**IOJ050** m Protecció passiva contra incendis de conduccions mitjançant camisa aïllant cilíndrica modelada de llana de roca, model AT-LR, "ISOVER", de 21,0 mm de diàmetre interior i 30,0 mm de gruix, col·locada amb cola.
Subministrament i col·locació de sistema de protecció passiva contra incendis de conduccions mitjançant camisa aïllant cilíndrica modelada de llana de roca, model AT-LR, "ISOVER", oberta longitudinalment per la generatriu, de 21,0 mm de diàmetre interior i 30,0 mm de gruix. Fins i tot p/p de preparació de la superfície de les canonades, talls i aplicació de cola d'adormiment lent per a encolat de peces, entre elles i al suport metàl·lic de les canonades. Totalment muntat.
Inclou: Preparació de la superfície de les canonades. Replanteig i tall de l'aïllament. Aplicació de la cola. Col·locació de la conquilla.
Criteri d'amidament de projecte: Longitud mesurada segons documentació gràfica de Projecte.
Criteri de mesura d'obra: Es mesurarà la longitud realment executada segons especificacions de Projecte.

| Codi | Ut | Descripció | Rendiment | Preu | Import |
|---|---|---|---|---|---|
| mt17lri010aa | m | Camisa aïllant cilíndrica modelada de llana de roca, model AT-LR, "ISOVER", oberta longitudinalment per la generatriu, de 21 mm de diàmetre interior i 30,0 mm de gruix. (material) | 1.000 | 4.40 | 4.40 |
| mt16lrw081a | kg | Adhesiu a base de silicats, d'adormiment lent, per a encolat de peces de llanes minerals, entre elles i a suports d'acer, en instal·lacions sotmeses a altes temperatures o elements de protecció passiva contra incendis. (material) | 0.050 | 6.87 | 0.34 |
| mo054 | h | Oficial 1ª muntador d'aïllaments. (mà d'obra) | 0.237 | 24.08 | 5.71 |
| % | % | Costos directes complementaris | 2 % | 10.45 | 0.21 |
|  |  | Costos directes |  |  | 10.66 |
