# Aïllament acústic format per panell semirígid de llana de roca TECH Slab 2.1 V2 "ISOVER"

- Propietat de l'arxiu: CYPE INGENIEROS, S.A.
- Format: FIEBDC-3/2002
- Divisa: EUR
- Costos indirectes: 3.00 %
- IVA: 21.00 %

**NAC020** m² Aïllament acústic format per panell semirígid de llana de roca TECH Slab 2.1 V2 "ISOVER", de 40 mm d'espessor, revestit per una de les seves cares amb un vel mineral negre, col·locat a l'interior de les cel·les del silenciador per a conductes rectangulars.
Subministrament i col·locació de panell semirígid de llana de roca TECH Slab 2.1 V2 "ISOVER", de 40 mm d'espessor, revestit per una de les seves cares amb un vel mineral negre, resistència tèrmica 1,11 m²K/W, conductivitat tèrmica 0,036 W/(mK), densitat 40 kg/m³, calor específic 840 J/kgK i factor de resistència a la difusió del vapor d'aigua 1,3; col·locat a l'interior de laes cel·les del silenciador per a conductes rectangulars, com aïllament acústic. Inclús p/p de talls, adhesiu i elements de fixació a l'interior del silenciador.
Inclou: Preparació de la superfície. Col·locació del panell.
Criteri d'amidament de projecte: Superfície mesurada segons documentació gràfica de Projecte.
Criteri de mesura d'obra: Es mesurarà la superfície realment executada segons especificacions de Projecte.

| Codi | Ut | Descripció | Rendiment | Preu | Import |
|---|---|---|---|---|---|
| mt16lri060f | m² | Panell semirígid de llana de roca TECH Slab 2.1 V2 "ISOVER", segons UNE-EN 13162, revestit per una de les seves cares amb un vel mineral negre, de 40 mm d'espessor, conductivitat tèrmica 0,036 W/(mK), densitat 40 kg/m³ i Euroclasse A1 de reacció al foc. (material) | 1.100 | 7.50 | 8.25 |
| mo054 | h | Oficial 1ª muntador d'aïllaments. (mà d'obra) | 0.193 | 24.08 | 4.65 |
| mo101 | h | Ajudant muntador d'aïllaments. (mà d'obra) | 0.193 | 20.68 | 3.99 |
| % | % | Costos directes complementaris | 2 % | 16.89 | 0.34 |
|  |  | Costos directes |  |  | 17.23 |
