# Conducte flexible

- Propietat de l'arxiu: CYPE INGENIEROS, S.A.
- Format: FIEBDC-3/2002
- Divisa: EUR
- Costos indirectes: 3.00 %
- IVA: 21.00 %

## I Instal·lacions

### IC Calefacció, refrigeració, climatització i A.C.S.

#### ICR Sistemes de conducció d'aire

**ICR025** m Conducte flexible.
Xarxa de conductes flexibles de distribució d'aire per climatització, constituïda per tub flexible de 305 mm de diàmetre, Flexiver Clima "ISOVER", compost per un tub interior d'un complex de polièster i alumini amb reforç de filferro tractat contra l'oxidació en forma d'espiral helicoïdal Flexiver D, aïllament de feltre de llana de vidre de 20 mm d'espessor i recobriment exterior d'un complex de polièster i alumini reforçat. Inclús cinta d'alumini i elements de fixació amb una separació màxima de 1,50 m.
Inclou: Replanteig del recorregut del conducte i de la situació dels elements de subjecció. Presentació de tubs flexibles per a conducció d'aire. Col·locació i fixació de tubs flexibles per a conducció d'aire. Comprovació del seu correcte funcionament.
Criteri d'amidament de projecte: Longitud mesurada segons documentació gràfica de Projecte.
Criteri de mesura d'obra: Es mesurarà la longitud realment executada segons especificacions de Projecte.

| Codi | Ut | Descripció | Rendiment | Preu | Import |
|---|---|---|---|---|---|
| mt42coi130g | m | Tub flexible de 305 mm de diàmetre, Flexiver Clima "ISOVER", compost per un tub interior d'un complex de polièster i alumini amb reforç de filferro tractat contra l'oxidació en forma d'espiral helicoïdal Flexiver D, aïllament de feltre de llana de vidre de 20 mm d'espessor i recobriment exterior d'un complex de polièster i alumini reforçat; per a conducció d'aire en instal·lacions de climatització. (material) | 1.050 | 10.75 | 11.29 |
| mt42con020 | m | Cinta autoadhesiva d'alumini, de 50 micres d'espessor i 65 mm d'amplada, a base de resines acríliques, pel segellat i fixació de l'aïllament. (material) | 1.054 | 0.19 | 0.20 |
| mt42con135 | U | Brida i suport per a fixació de tubs flexibles per a conducció d'aire en instal·lacions de climatització. (material) | 0.700 | 1.50 | 1.05 |
| mo005 | h | Oficial 1ª instal·lador de climatització. (mà d'obra) | 0.264 | 29.34 | 7.75 |
| mo104 | h | Ajudant instal·lador de climatització. (mà d'obra) | 0.264 | 25.25 | 6.67 |
| % | % | Costos directes complementaris | 2 % | 26.96 | 0.54 |
|  |  | Costos directes |  |  | 27.50 |
