# Maneguet per a conducte flexible

- Propietat de l'arxiu: CYPE INGENIEROS, S.A.
- Format: FIEBDC-3/2002
- Divisa: EUR
- Costos indirectes: 3.00 %
- IVA: 21.00 %

## I Instal·lacions

### IC Calefacció, refrigeració, climatització i A.C.S.

#### ICR Sistemes de conducció d'aire

**ICR026** U Maneguet per a conducte flexible.
Maneguet de xapa galvanitzada Manguito Corona "ISOVER", de 102 mm de diàmetre, per a la fixació de tub flexible de la gamma Flexiver a conductes de climatització de la gamma Climaver. Inclús cinta d'alumini i elements de fixació.
Inclou: Col·locació i fixació de les peces especials a la xarxa de conductes.
Criteri d'amidament de projecte: Nombre d'unitats previstes, segons documentació gràfica de Projecte.
Criteri de mesura d'obra: Es mesurarà el nombre d'unitats realment executades segons especificacions de Projecte.

| Codi | Ut | Descripció | Rendiment | Preu | Import |
|---|---|---|---|---|---|
| mt42coi135h | U | Maneguet de xapa galvanitzada Manguito Corona "ISOVER", de 102 mm de diàmetre, per a la fixació de tub flexible de la gamma Flexiver a conductes de climatització de la gamma Climaver. (material) | 1.050 | 4.30 | 4.52 |
| mt42con020 | m | Cinta autoadhesiva d'alumini, de 50 micres d'espessor i 65 mm d'amplada, a base de resines acríliques, pel segellat i fixació de l'aïllament. (material) | 0.352 | 0.19 | 0.07 |
| mt42con135 | U | Brida i suport per a fixació de tubs flexibles per a conducció d'aire en instal·lacions de climatització. (material) | 0.700 | 1.50 | 1.05 |
| mo005 | h | Oficial 1ª instal·lador de climatització. (mà d'obra) | 0.120 | 29.34 | 3.52 |
| mo104 | h | Ajudant instal·lador de climatització. (mà d'obra) | 0.120 | 25.25 | 3.03 |
| % | % | Costos directes complementaris | 2 % | 12.19 | 0.24 |
|  |  | Costos directes |  |  | 12.43 |
