# Aïllament acústic a soroll aeri, en partició desmontable, a través del plènum

- Propietat de l'arxiu: CYPE INGENIEROS, S.A.
- Format: FIEBDC-3/2002
- Divisa: EUR
- Costos indirectes: 3.00 %
- IVA: 21.00 %

## N Aïllaments e impermeabilitzacions

### NB Aïllaments acústics

#### NBP Particions

**NBP100** m² Aïllament acústic a soroll aeri, en partició desmontable, a través del plènum.
Barrera acústica a soroll aeri, en partició desmontable, a través del plènum, formada per panell semirígid de llana mineral, Arena Plenum "ISOVER", compost per mòduls de 1350x600x80 mm, revestit per les dues cares amb un complex kraft-alumini, col·locat directament entre el forjat i els perfils superiors de la partició desmuntable, per millorar l'aïllament acústic lateral entre espais. Inclús cinta autoadhesiva d'alumini, pel segellat i fixació de l'aïllament.
Inclou: Replanteig. Tall i ajust dels panells. Col·locació dels panells. Segellat de juntes i unions.
Criteri d'amidament de projecte: Superfície mesurada segons documentació gràfica de Projecte.
Criteri de mesura d'obra: Es mesurarà la superfície realment executada segons especificacions de Projecte.

| Codi | Ut | Descripció | Rendiment | Preu | Import |
|---|---|---|---|---|---|
| mt16pai010a | m² | Panell semirígid de llana mineral, Arena Plenum "ISOVER", compost per mòduls de 1350x600x80 mm, revestit per les dues cares amb un complex kraft-alumini, resistència tèrmica 2,2 m²K/W, conductivitat tèrmica 0,036 W/(mK), Euroclasse B-s1, d0 de reacció al foc segons UNE-EN 13501-1, com barrera acústica en plènums, entre el forjat i la divisòria. (material) | 1.050 | 24.10 | 25.31 |
| mt42con020 | m | Cinta autoadhesiva d'alumini, de 50 micres d'espessor i 65 mm d'amplada, a base de resines acríliques, pel segellat i fixació de l'aïllament. (material) | 1.500 | 0.19 | 0.29 |
| mo054 | h | Oficial 1ª muntador d'aïllaments. (mà d'obra) | 0.599 | 29.34 | 17.57 |
| mo101 | h | Ajudant muntador d'aïllaments. (mà d'obra) | 0.599 | 25.28 | 15.14 |
| % | % | Costos directes complementaris | 2 % | 58.31 | 1.17 |
|  |  | Costos directes |  |  | 59.48 |
