# Conducte flexible

- Propietat de l'arxiu: CYPE Ingenieros S.A.
- Format: FIEBDC-3/2016
- Programa: Generador de preus de la construcció. CYPE Ingenieros, S.A.
- Data: 04/07/2024
- Divisa: EUR
- Costos indirectes: 3 %
- IVA: 21 %

## I Instal·lacions

### IC Calefacció, refrigeració, climatització i A.C.S.

#### ICR Sistemes de conducció d'aire

**ICR025** m Conducte flexible.
Xarxa de conductes flexibles de distribució d'aire per climatització, constituïda per tub flexible de 254 mm de diàmetre, Flexiver D "ISOVER", format per un complex de polièster i alumini amb reforç de filferro tractat contra l'oxidació en forma d'espiral helicoïdal. Inclús cinta d'alumini i elements de fixació amb una separació màxima de 1,50 m.
Inclou: Replanteig del recorregut del conducte i de la situació dels elements de subjecció. Presentació de tubs flexibles per a conducció d'aire. Col·locació i fixació de tubs flexibles per a conducció d'aire. Comprovació del seu correcte funcionament.
Criteri d'amidament de projecte: Longitud mesurada segons documentació gràfica de Projecte.
Criteri de mesura d'obra: Es mesurarà la longitud realment executada segons especificacions de Projecte.

| Codi | Ut | Descripció | Rendiment | Preu | Import |
|---|---|---|---|---|---|
| mt42coi130p | m | Tub flexible de 254 mm de diàmetre, Flexiver D "ISOVER", format per un complex de polièster i alumini amb reforç de filferro tractat contra l'oxidació en forma d'espiral helicoïdal; per a conducció d'aire en instal·lacions de climatització. (material) | 1.05 | 3.05 | 3.203 |
| mt42con020 | m | Cinta autoadhesiva d'alumini, de 50 micres d'espessor i 65 mm d'amplada, a base de resines acríliques, pel segellat i fixació de l'aïllament. (material) | 0.878 | 0.19 | 0.167 |
| mt42con135 | U | Brida i suport per a fixació de tubs flexibles per a conducció d'aire en instal·lacions de climatització. (material) | 0.7 | 1.5 | 1.050 |
| mo005 | h | Oficial 1ª instal·lador de climatització. (mà d'obra) | 0.264 | 29.34 | 7.746 |
| mo104 | h | Ajudant instal·lador de climatització. (mà d'obra) | 0.264 | 25.25 | 6.666 |
| % | % | Costos directes complementaris | 2 % | 18.832 | 0.377 |
|  |  | Costos directes |  |  | 19.209 |

Residus:
- col·locació: mt42con020; factor de residu 0.048

## Recursos

**mt42con020** m Cinta autoadhesiva d'alumini
Dades tècniques: Cost energètic 3.059 MJ; Emissió de CO2 0.214 kg; Codi LER 17 04 02; Massa de l'element 0.023 kg; Volum 0.000015 m3
Residus:
- embalatge: re170203 Plàstic. (component de residu); rendiment 0.005 kg; Codi LER 17 02 03; Massa de l'element 1 kg; Volum 0.001667 m3
