# Aïllament acústic a soroll aeri, en partició desmontable, a través del plènum

- Propietat de l'arxiu: CYPE Ingenieros S.A.
- Format: FIEBDC-3/2016
- Programa: Generador de preus de la construcció. CYPE Ingenieros, S.A.
- Data: 12/06/2024
- Divisa: EUR
- Costos indirectes: 3 %
- IVA: 21 %

## N Aïllaments e impermeabilitzacions

### NB Aïllaments acústics

#### NBP Particions

**NBP100** m² Aïllament acústic a soroll aeri, en partició desmontable, a través del plènum.
Barrera acústica a soroll aeri, en partició desmontable, a través del plènum, formada per panell semirígid de llana mineral, Arena Plenum "ISOVER", compost per mòduls de 1350x600x80 mm, revestit per les dues cares amb un complex kraft-alumini, col·locat directament entre el forjat i els perfils superiors de la partició desmuntable, per millorar l'aïllament acústic lateral entre espais. Inclús cinta autoadhesiva d'alumini, pel segellat i fixació de l'aïllament.
Inclou: Replanteig. Tall i ajust dels panells. Col·locació dels panells. Segellat de juntes i unions.
Criteri d'amidament de projecte: Superfície mesurada segons documentació gràfica de Projecte.
Criteri de mesura d'obra: Es mesurarà la superfície realment executada segons especificacions de Projecte.

| Codi | Ut | Descripció | Rendiment | Preu | Import |
|---|---|---|---|---|---|
| mt16pai010a | m² | Panell semirígid de llana mineral, Arena Plenum "ISOVER", compost per mòduls de 1350x600x80 mm, revestit per les dues cares amb un complex kraft-alumini, resistència tèrmica 2,2 m²K/W, conductivitat tèrmica 0,036 W/(mK), Euroclasse B-s1, d0 de reacció al foc segons UNE-EN 13501-1, com barrera acústica en plènums, entre el forjat i la divisòria. (material) | 1.05 | 24.1 | 25.305 |
| mt42con020 | m | Cinta autoadhesiva d'alumini, de 50 micres d'espessor i 65 mm d'amplada, a base de resines acríliques, pel segellat i fixació de l'aïllament. (material) | 1.5 | 0.19 | 0.285 |
| mo054 | h | Oficial 1ª muntador d'aïllaments. (mà d'obra) | 0.599 | 29.34 | 17.575 |
| mo101 | h | Ajudant muntador d'aïllaments. (mà d'obra) | 0.599 | 25.28 | 15.143 |
| % | % | Costos directes complementaris | 2 % | 58.308 | 1.166 |
|  |  | Costos directes |  |  | 59.474 |

Residus:
- col·locació: mt16pai010a; factor de residu 0.024
- col·locació: mt42con020; factor de residu 0.048

## Recursos

**mt16pai010a** m² Panell semirígid de llana mineral
Dades tècniques: Cost energètic 142.750 MJ; Emissió de CO2 4.708 kg; Codi LER 17 06 04; Massa de l'element 3.2 kg; Volum 0.005333 m3
Residus:
- embalatge: re170203 Plàstic. (component de residu); rendiment 0.034 kg; Codi LER 17 02 03; Massa de l'element 1 kg; Volum 0.001667 m3

**mt42con020** m Cinta autoadhesiva d'alumini
Dades tècniques: Cost energètic 3.059 MJ; Emissió de CO2 0.214 kg; Codi LER 17 04 02; Massa de l'element 0.023 kg; Volum 0.000015 m3
Residus:
- embalatge: re170203 Plàstic; rendiment 0.005 kg
