# Aïllament acústic a soroll aeri sobre fals sostre, amb panells de llana mineral

- Propietat de l'arxiu: CYPE Ingenieros S.A.
- Format: FIEBDC-3/2016
- Programa: Generador de preus de la construcció. CYPE Ingenieros, S.A.
- Data: 09/03/2024
- Divisa: EUR
- Costos indirectes: 3 %
- IVA: 21 %

## N Aïllaments e impermeabilitzacions

### NB Aïllaments acústics

#### NBT Falsos sostres

**NBT010** m² Aïllament acústic a soroll aeri sobre fals sostre, amb panells de llana mineral.
Aïllament acústic a soroll aeri sobre fals sostre, amb manta lleugera de llana mineral Arena, d'alta densitat, Arena Confort "ISOVER", segons UNE-EN 13162, revestit per una de les seves cares amb un vel de vidre de color negre, de 25 mm d'espessor, resistència tèrmica 0,65 m²K/W, conductivitat tèrmica 0,037 W/(mK).
Criteri de valoració econòmica: El preu no inclou el fals sostre.
Inclou: Tall i ajust de l'aïllament. Col·locació de l'aïllament.
Criteri d'amidament de projecte: Superfície mesurada segons documentació gràfica de Projecte.
Criteri de mesura d'obra: Es mesurarà la superfície realment executada segons especificacions de Projecte.

| Codi | Ut | Descripció | Rendiment | Preu | Import |
|---|---|---|---|---|---|
| mt16lvi020i | m² | Manta lleugera de llana mineral Arena, d'alta densitat, Arena Confort "ISOVER", segons UNE-EN 13162, revestit per una de les seves cares amb un vel de vidre de color negre, de 25 mm d'espessor, resistència tèrmica 0,65 m²K/W, conductivitat tèrmica 0,037 W/(mK), Euroclasse A2-s1, d0 de reacció al foc segons UNE-EN 13501-1, capacitat d'absorció d'aigua a curt termini <=1 kg/m² i factor de resistència a la difusió del vapor d'aigua 1. (material) | 1.05 | 4.7 | 4.935 |
| mo054 | h | Oficial 1ª muntador d'aïllaments. (mà d'obra) | 0.084 | 29.34 | 2.465 |
| mo101 | h | Ajudant muntador d'aïllaments. (mà d'obra) | 0.084 | 25.28 | 2.124 |
| % | % | Costos directes complementaris | 2 % | 9.524 | 0.190 |
|  |  | Costos directes |  |  | 9.714 |

Residus:
- col·locació: mt16lvi020i; factor de residu 0.048

## Recursos

**mt16lvi020i** m² Manta lleugera de llana mineral Arena
Dades tècniques: Cost energètic 41.405 MJ; Emissió de CO2 2.025 kg; Codi LER 17 06 04; Massa de l'element 1 kg; Volum 0.001667 m3
Residus:
- embalatge: re170203 Plàstic. (component de residu); rendiment 0.024 kg; Codi LER 17 02 03; Massa de l'element 1 kg; Volum 0.001667 m3
