# Conducte de llana mineral

- Propietat de l'arxiu: CYPE INGENIEROS, S.A.
- Format: FIEBDC-3/2002
- Divisa: EUR
- Costos indirectes: 3.00 %
- IVA: 21.00 %

## I Instal·lacions

### IC Calefacció, refrigeració, climatització i A.C.S.

#### ICR Sistemes de conducció d'aire

**ICR021** m² Conducte de llana mineral.
Conducte rectangular per a la distribució d'aire climatitzat format per panell rígid d'alta densitat de llana de vidre Climaver Apta "ISOVER", segons UNE-EN 14303, de 40 mm d'espessor, revestit per alumini reforçat + kraft per l'exterior i teixit NETO per l'interior, resistència tèrmica 1,25 m²K/W, conductivitat tèrmica 0,032 W/(mK). També colzes, derivacions, segellat d'unions amb cola Climaver, embocadures, suports metàl·lics galvanitzats, elements de fixació, segellat de trams amb cinta Climaver d'alumini, accessoris de muntatge i peces especials.
Inclou: Replanteig del recorregut dels conductes. Marcat i posterior ancoratge dels suports dels conductes. Muntatge i fixació de conductes. Segellat de les unions. Comprovació del seu correcte funcionament. Neteja final.
Criteri d'amidament de projecte: Superfície projectada, segons documentació gràfica de Projecte, calculada com a producte del perímetre exterior per la longitud del tram, mesurada entre els eixos dels elements o dels punts a connectar, sense descomptar les peces especials.
Criteri de mesura d'obra: Es mesurarà la superfície realment executada segons especificacions de Projecte.

| Codi | Ut | Descripció | Rendiment | Preu | Import |
|---|---|---|---|---|---|
| mt42coi010fb | m² | Panell rígid d'alta densitat de llana de vidre Climaver Apta "ISOVER", segons UNE-EN 14303, de 40 mm d'espessor, revestit per alumini reforçat + kraft per l'exterior i teixit NETO per l'interior, per a la formació de conductes autoportants per la distribució d'aire en climatització, resistència tèrmica 1,25 m²K/W, conductivitat tèrmica 0,032 W/(mK), Euroclasse B-s1, d0 de reacció al foc segons UNE-EN 13501-1, amb codi de designació MW-EN 14303-T5-MV1. (material) | 1.150 | 27.35 | 31.45 |
| mt42coi020a | m | Cinta "Climaver" d'alumini de 50 microns d'espessor i 63 mm d'ample, amb adhesiu a base de resines acríliques, per al segellat d'unions de conductes de llana de vidre "Climaver". (material) | 1.500 | 0.33 | 0.50 |
| mt42coi030 | kg | Adhesiu vinílic en dispersió aquosa, Cola Climaver "ISOVER", per la unió de conductes de llana de vidre. (material) | 0.010 | 11.33 | 0.11 |
| mt42con025 | U | Suport metàl·lic d'acer galvanitzat per a subjecció al forjat de conducte rectangular de llana mineral per la distribució d'aire en climatització. (material) | 0.500 | 4.26 | 2.13 |
| mt42www011 | U | Repercussió, per m², de material auxiliar per a fixació i confecció de canalitzacions d'aire en instal·lacions de climatització. (material) | 0.100 | 13.30 | 1.33 |
| mo012 | h | Oficial 1ª muntador de conductes de fibres minerals. (mà d'obra) | 0.454 | 29.34 | 13.32 |
| mo083 | h | Ajudant muntador de conductes de fibres minerals. (mà d'obra) | 0.454 | 25.28 | 11.48 |
| % | % | Costos directes complementaris | 2 % | 60.32 | 1.21 |
|  |  | Costos directes |  |  | 61.53 |
