# Aïllament tèrmic sota forjat, amb morter projectat

- Propietat de l'arxiu: CYPE INGENIEROS, S.A.
- Format: FIEBDC-3/2002
- Divisa: EUR
- Costos indirectes: 3.00 %
- IVA: 21.00 %

## N Aïllaments e impermeabilitzacions

### NA Aïllaments tèrmics

#### NAD Forjats

**NAD020** m² Aïllament tèrmic sota forjat, amb morter projectat.
Aïllament tèrmic sota forjat, amb morter de llana de roca, aïllant tèrmic i acústic Banroc Termo "ISOVER", aplicat mecànicament.
Inclou: Protecció dels elements de l'entorn que puguin veure's afectats durant els treballs de projecció de l'aïllament. Aplicació del morter termoaïllant.
Criteri d'amidament de projecte: Superfície mesurada segons documentació gràfica de Projecte.
Criteri de mesura d'obra: Es mesurarà la superfície realment executada segons especificacions de Projecte.

| Codi | Ut | Descripció | Rendiment | Preu | Import |
|---|---|---|---|---|---|
| mt16lri025c | kg | Morter de llana de roca, aïllant tèrmic i acústic Banroc Termo "ISOVER", compost per llana de roca, ciment i additius, per a aplicar mitjançant projecció mecànica. (material) | 6.300 | 2.35 | 14.81 |
| mq08mpa030 | h | Maquinària per a projecció de productes aïllants. (maquinària) | 0.238 | 17.08 | 4.07 |
| mo030 | h | Oficial 1ª aplicador de productes aïllants. (mà d'obra) | 0.131 | 28.42 | 3.72 |
| mo068 | h | Ajudant aplicador de productes aïllants. (mà d'obra) | 0.131 | 25.28 | 3.31 |
| % | % | Costos directes complementaris | 2 % | 25.91 | 0.52 |
|  |  | Costos directes |  |  | 26.43 |
