# Aïllament tèrmic per l'interior del full exterior, en façana de doble full de fàbrica cara vista

- Propietat de l'arxiu: CYPE INGENIEROS, S.A.
- Format: FIEBDC-3/2002
- Divisa: EUR
- Costos indirectes: 3.00 %
- IVA: 21.00 %

## N Aïllaments e impermeabilitzacions

### NA Aïllaments tèrmics

#### NAF Façanes i mitgeres

**NAF010** m² Aïllament tèrmic per l'interior del full exterior, en façana de doble full de fàbrica cara vista.
Aïllament tèrmic per l'interior del full exterior, en façana de doble full de fàbrica cara vista, amb panell semirígid de llana mineral, Geowall 37 "ISOVER", segons UNE-EN 13162, no revestit, de 40 mm d'espessor, resistència tèrmica 1,081 m²K/W, conductivitat tèrmica 0,037 W/(mK). Col·locació en obra: a topall, amb paletades d'adhesiu cimentós. Inclús cinta autoadhesiva per a segellat de junts.
Inclou: Neteja i preparació de la superfície del suport. Replanteig i tall de l'aïllament. Aplicació de l'adhesiu. Col·locació de l'aïllament. Resolució de punts singulars. Segellat de juntes i unions.
Criteri d'amidament de projecte: Superfície mesurada segons documentació gràfica de Projecte.
Criteri de mesura d'obra: Es mesurarà la superfície realment executada segons especificacions de Projecte.

| Codi | Ut | Descripció | Rendiment | Preu | Import |
|---|---|---|---|---|---|
| mt16aaa040b | kg | Adhesiu cimentós per a fixació de panells aïllants, en paraments verticals. (material) | 1.000 | 0.45 | 0.45 |
| mt16lri010bd | m² | Panell semirígid de llana mineral, Geowall 37 "ISOVER", segons UNE-EN 13162, no revestit, de 40 mm d'espessor, resistència tèrmica 1,081 m²K/W, conductivitat tèrmica 0,037 W/(mK), coeficient d'absorció acústica mitjà 0,7 per a una freqüència de 500 Hz i Euroclasse A1 de reacció al foc segons UNE-EN 13501-1. (material) | 1.050 | 3.30 | 3.47 |
| mt16aaa030 | m | Cinta autoadhesiva per closa de juntes. (material) | 0.440 | 0.30 | 0.13 |
| mo054 | h | Oficial 1ª muntador d'aïllaments. (mà d'obra) | 0.131 | 29.34 | 3.84 |
| mo101 | h | Ajudant muntador d'aïllaments. (mà d'obra) | 0.131 | 25.28 | 3.31 |
| % | % | Costos directes complementaris | 2 % | 11.20 | 0.22 |
|  |  | Costos directes |  |  | 11.42 |
