# Aïllament tèrmic per l'exterior en façana ventilada

- Propietat de l'arxiu: CYPE INGENIEROS, S.A.
- Format: FIEBDC-3/2002
- Divisa: EUR
- Costos indirectes: 3.00 %
- IVA: 21.00 %

## N Aïllaments e impermeabilitzacions

### NA Aïllaments tèrmics

#### NAQ Façanes ventilades

**NAQ010** m² Aïllament tèrmic per l'exterior en façana ventilada.
Aïllament tèrmic per l'exterior en façana ventilada, amb manta de llana mineral, Ecovent® 032 "ISOVER", segons UNE-EN 13162, de 60 mm d'espessor, revestida per una de les seves cares amb un teixit de vidre negre (teixit Neto), subministrat en rotllos, resistència tèrmica 1,7 m²K/W, conductivitat tèrmica 0,032 W/(mK) coeficient d'absorció acústica mitjà 0,8 per a una freqüència de 500 Hz. Col·locació en obra: a topall, amb fixacions mecàniques.
Inclou: Replanteig i tall de l'aïllament. Col·locació de l'aïllament. Fixació de l'aïllament. Resolució de punts singulars.
Criteri d'amidament de projecte: Superfície mesurada segons documentació gràfica de Projecte.
Criteri de mesura d'obra: Es mesurarà la superfície realment executada segons especificacions de Projecte.

| Codi | Ut | Descripció | Rendiment | Preu | Import |
|---|---|---|---|---|---|
| mt16lvi031 | U | Fixació mecànica per plafons aïllants de llana de vidre model Ecovent® DH "ISOVER", per al sistema de façana ventilada ECOVENT "ISOVER", amb volandera. (material) | 4.000 | 0.37 | 1.48 |
| mt16lvi030aejj | m² | Manta de llana mineral, Ecovent® 032 "ISOVER", segons UNE-EN 13162, de 60 mm d'espessor, revestida per una de les seves cares amb un teixit de vidre negre (teixit Neto), subministrat en rotllos, resistència tèrmica 1,7 m²K/W, conductivitat tèrmica 0,032 W/(mK) coeficient d'absorció acústica mitjà 0,8 per a una freqüència de 500 Hz, Euroclasse A1 de reacció al foc segons UNE-EN 13501-1, capacitat d'absorció d'aigua a curt termini <=1 kg/m² i factor de resistència a la difusió del vapor d'aigua 1. (material) | 1.050 | 12.60 | 13.23 |
| mo054 | h | Oficial 1ª muntador d'aïllaments. (mà d'obra) | 0.094 | 29.34 | 2.76 |
| mo101 | h | Ajudant muntador d'aïllaments. (mà d'obra) | 0.047 | 25.28 | 1.19 |
| % | % | Costos directes complementaris | 2 % | 18.66 | 0.37 |
|  |  | Costos directes |  |  | 19.03 |
