# Aïllament tèrmic en cambres d'aire de falsos sostres continus, per insuflació, des de la cara inferior, de nòduls de llana mineral

- Propietat de l'arxiu: CYPE INGENIEROS, S.A.
- Format: FIEBDC-3/2002
- Divisa: EUR
- Costos indirectes: 3.00 %
- IVA: 21.00 %

## N Aïllaments e impermeabilitzacions

### NK Aïllaments tèrmics d'aplicació mecànica

#### NKT Falsos sostres

**NKT010** m² Aïllament tèrmic en cambres d'aire de falsos sostres continus, per insuflació, des de la cara inferior, de nòduls de llana mineral.
Aïllament tèrmic en falsos sostres continus, omplint l'interior de la cambra d'aire de 40 mm de gruix mitjà, per insuflació, des de la cara inferior, de nòduls de llana mineral Isolene 4 "ISOVER", segons UNE-EN 14064-1, no aptes com a suport nutritiu per al desenvolupament de fongs ni bacteris, densitat 50 kg/m³ i conductivitat tèrmica 0,046 W/(mK). Inclús panell de poliestirè expandit per a la resolució del perímetre.
Inclou: Inspecció endoscòpica de la cambra d'aire. Resolució del perímetre. Replanteig i realització de les perforacions en les plaques del fals sostre continu. Protecció dels elements de l'entorn que puguin veure's afectats durant els treballs d'insuflació. Insuflació de l'aïllament. Tapat dels trepants. Neteja final.
Criteri d'amidament de projecte: Superfície mesurada segons documentació gràfica de Projecte.
Criteri de mesura d'obra: Es mesurarà la superfície realment executada segons especificacions de Projecte.

| Codi | Ut | Descripció | Rendiment | Preu | Import |
|---|---|---|---|---|---|
| mt16lvi100d | kg | Nòduls de llana mineral Isolene 4 "ISOVER", segons UNE-EN 14064-1, no aptes com a suport nutritiu per al desenvolupament de fongs ni bacteris, densitat 50 kg/m³ i conductivitat tèrmica 0,046 W/(mK), Euroclasse A1 de reacció al foc segons UNE-EN 13501-1, capacitat d'absorció d'aigua a curt termini <=1 kg/m², calor específic 800 J/kgK i factor de resistència a la difusió del vapor d'aigua 1; per a reblert de càmeres per insuflació. (material) | 2.000 | 3.30 | 6.60 |
| mt16pel010aagd | m² | Panell rígid de poliestirè expandit, segons UNE-EN 13163, de superfície llisa i mecanitzat lateral recte, de 40 mm d'espessor, resistència tèrmica 1,4 m²K/W, conductivitat tèrmica 0,029 W/(mK), Euroclasse E de reacció al foc segons UNE-EN 13501-1, amb codi de designació EPS-EN 13163-L3-W3-T2-S5-P10-BS250-TR200-DS(N)2-CS(10)150. (material) | 0.500 | 6.96 | 3.48 |
| mt27pfj020a | kg | Plaste d'interior, de 1,65 g/cm³ de densitat, color blanc, per a aplicar amb espàtula o plana. (material) | 0.200 | 6.47 | 1.29 |
| mq08mpa010 | h | Maquinària per a insuflació d'aïllament en cambres d'aire. (maquinària) | 0.096 | 14.56 | 1.40 |
| op00tal010 |  | Trepant. | 1.000 | 0.00 | 0.00 |
| mo030 | h | Oficial 1ª aplicador de productes aïllants. (mà d'obra) | 0.127 | 28.42 | 3.61 |
| mo068 | h | Ajudant aplicador de productes aïllants. (mà d'obra) | 0.127 | 25.28 | 3.21 |
| % | % | Costos directes complementaris | 2 % | 19.59 | 0.39 |
|  |  | Costos directes |  |  | 19.98 |
