# Coberta plana transitable, no ventilada, amb solat flotant sobre suports, tipus convencional. Impermeabilització amb làmines asfàltiques, tipus bicapa

- Propietat de l'arxiu: CYPE INGENIEROS, S.A.
- Format: FIEBDC-3/2002
- Divisa: EUR
- Costos indirectes: 3.00 %
- IVA: 21.00 %

## Q Cobertes

### QA Planes transitables, no ventilades

#### QAE Amb pavimentació flotant sobre suports

**QAE012** m² Coberta plana transitable, no ventilada, amb solat flotant sobre suports, tipus convencional. Impermeabilització amb làmines asfàltiques, tipus bicapa.
Coberta plana transitable, no ventilada, amb paviment flotant sobre suports, tipus convencional, pendent del 1% al 5%, per a tràfic de vianants privat. FORMACIÓ DE PENDENTS: mitjançant vorada de tremujals, aiguafons i juntes amb mestres de maó ceràmic buit doble i capa d'argila expandida, abocada en sec i consolidada en la seva superfície amb beurada de ciment, proporcionant una resistència a compressió de 1 MPa i con una conductivitat tèrmica de 0,087 W/(mK), amb espessor medi de 10 cm; amb capa de regularització de morter de ciment, industrial, M-5 de 4 cm d'espessor, acabat remolinat; AÏLLAMENT TÈRMIC: panell rígid de llana de roca hidrofugada, Ixxo "ISOVER", segons UNE-EN 13162, revestit per una de les seves cares amb oxiasfalt i film de polipropilè termofusible, de 40 mm d'espessor, resistència tèrmica 1 m²K/W, conductivitat tèrmica 0,039 W/(mK); CAPA SEPARADORA SOTA CAPA DE REFORÇ: geotèxtil no teixit compost per fibres de polièster unides per tiretes, (150 g/m²); CAPA DE REFORÇ: morter de ciment CEM II/B-P 32,5 N tipus M-10 de 4 cm d'espessor; IMPERMEABILITZACIÓ: tipus bicapa, adherida, composta per una làmina de betum modificat amb elastòmer SBS, LBM(SBS)-30-FV i una làmina de betum modificat amb elastòmer SBS, LBM(SBS)-30-FP, totalment adherides amb bufador, sense coincidir les seves juntes; CAPA SEPARADORA SOTA PROTECCIÓ: geotèxtil no teixit compost per fibres de polièster unides per tiretes, (200 g/m²); CAPA DE PROTECCIÓ: paviment flotant de rajoles de ciment de 40x40 cm, recolzades sobre suports regulables, de 30 a 50 mm.
Criteri de valoració econòmica: El preu no inclou l'execució i el segellat dels junts ni l'execució d'acabats en les trobades amb paraments i desaigües.
Inclou: Replanteig dels punts singulars. Replanteig dels pendents i traçat de tremujals, aiguafons i juntes. Formació de pendents mitjançant vorada de tremujals, aiguafons i juntes amb mestres de maó. Replè de juntes amb poliestirè expandit. Abocament en sec de l'argila expandida fins a arribar al nivell de coronació de les mestres, i consolidació amb beurada de ciment. Abocament, estesa i reglejat del morter de regularització. Revisió de la superfície base en la que es realitza la fixació de l'aïllament d'acord amb les exigències de la tècnica a emprar. Tall, ajust i col·locació de l'aïllament. Col·locació de la capa separadora sota capa de reforç. Execució de la base de morter. Neteja i preparació de la superfície. Col·locació de la impermeabilització. Col·locació de la capa separadora sota protecció. Replantejament de l'especejament del paviment. Col·locació dels suports i regulació de la seva altura. Col·locació de les rajoles amb junta oberta.
Criteri d'amidament de projecte: Superfície mesurada en projecció horitzontal, segons documentació gràfica de Projecte, des de les cares interiors dels ampits o plastrons perimetrals que la limiten.
Criteri de mesura d'obra: Es mesurarà, en projecció horitzontal, la superfície realment executada segons especificacions de Projecte, des de les cares interiors dels ampits o plastrons perimetrals que la limiten.

| Codi | Ut | Descripció | Rendiment | Preu | Import |
|---|---|---|---|---|---|
| mt04lcc010c | U | Maó ceràmic buit (totxana), per revestir, 29x14x9 cm, per a ús en fàbrica protegida (peça P), densitat 805 kg/m³, segons UNE-EN 771-1. (material) | 3.000 | 0.35 | 1.05 |
| mt01arl030a | m³ | Argila expandida, subministrada en sacs, segons UNE-EN 13055-1. (material) | 0.100 | 144.49 | 14.45 |
| mt09lec020b | m³ | Beurada de ciment CEM II/B-P 32,5 N 1/3. (material) | 0.010 | 112.60 | 1.13 |
| mt16pea020b | m² | Panell rígid de poliestirè expandit, segons UNE-EN 13163, mecanitzat lateral recte, de 20 mm d'espessor, resistència tèrmica 0,55 m²K/W, conductivitat tèrmica 0,036 W/(mK), per junta de dilatació. (material) | 0.010 | 1.34 | 0.01 |
| mt08aaa010a | m³ | Aigua. (material) | 0.014 | 1.50 | 0.02 |
| mt09mif010ca | t | Morter industrial per a obra de paleta, de ciment, color gris, categoria M-5 (resistència a compressió 5 N/mm²), subministrat en sacs, segons UNE-EN 998-2. (material) | 0.075 | 53.48 | 4.01 |
| mt16lri030oa | m² | Panell rígid de llana de roca hidrofugada, Ixxo "ISOVER", segons UNE-EN 13162, revestit per una de les seves cares amb oxiasfalt i film de polipropilè termofusible, de 40 mm d'espessor, resistència tèrmica 1 m²K/W, conductivitat tèrmica 0,039 W/(mK), Euroclasse F de reacció al foc segons UNE-EN 13501-1. (material) | 1.050 | 17.75 | 18.64 |
| mt14gsa020bc | m² | Geotèxtil no teixit compost per fibres de polièster unides per tiretes, amb una resistència a la tracció longitudinal de 1,88 kN/m, una resistència a la tracció transversal de 1,49 kN/m, una obertura de con a l'assaig de perforació dinàmica segons UNE-EN ISO 13433 inferior a 40 mm, resistència CBR a punxonament 0,3 kN i una massa superficial de 150 g/m², segons UNE-EN 13252. (material) | 1.050 | 0.68 | 0.71 |
| mt09mor010e | m³ | Morter de ciment CEM II/B-P 32,5 N tipus M-10, confeccionat en obra con 380 kg/m³ de ciment i una proporció en volum 1/4. (material) | 0.040 | 133.30 | 5.33 |
| mt14lba010c | m² | Làmina de betum modificat amb elastòmer SBS, LBM(SBS)-30-FP, de 2,5 mm d'espessor, massa nominal 3 kg/m², amb armadura de feltre de polièster no teixit de 160 g/m², de superfície no protegida. Segons UNE-EN 13707. (material) | 1.100 | 5.54 | 6.09 |
| mt14lba010a | m² | Làmina de betum modificat amb elastòmer SBS, LBM(SBS)-30-FV, de 2,5 mm d'espessor, massa nominal 3 kg/m², amb armadura de feltre de fibra de vidre de 60 g/m², de superfície no protegida. Segons UNE-EN 13707. (material) | 1.100 | 4.80 | 5.28 |
| mt14gsa020ce | m² | Geotèxtil no teixit compost per fibres de polièster unides per tiretes, amb una resistència a la tracció longitudinal de 1,63 kN/m, una resistència a la tracció transversal de 2,08 kN/m, una obertura de con a l'assaig de perforació dinàmica segons UNE-EN ISO 13433 inferior a 27 mm, resistència CBR a punxonament 0,4 kN i una massa superficial de 200 g/m², segons UNE-EN 13252. (material) | 1.050 | 0.93 | 0.98 |
| mt18acc030aa | U | Suport regulable, de poliolefines, amb addició de càrrega mineral, de color negre, amb 750 kg de capacitat mecànica a compressió i base rodona plana, per a altures entre 30 i 50 mm; estabilitat tèrmica de -25°C fins a 110°C; imputrescible, amb resistència a l'envelliment i a la intempèrie. (material) | 7.500 | 1.06 | 7.95 |
| mt18bho010b | m² | Rajola de ciment amb acabat en pinyolet, de 40x40 cm. (material) | 1.050 | 8.13 | 8.54 |
| op00sop010 |  | Bufador per a soldadura de làmines asfàltiques. | 1.000 | 0.00 | 0.00 |
| mo020 | h | Oficial 1ª construcció. (mà d'obra) | 0.354 | 28.42 | 10.06 |
| mo113 | h | Peó ordinari construcció. (mà d'obra) | 0.761 | 23.81 | 18.12 |
| mo029 | h | Oficial 1ª aplicador de làmines impermeabilitzants. (mà d'obra) | 0.275 | 28.42 | 7.82 |
| mo067 | h | Ajudant aplicador de làmines impermeabilitzants. (mà d'obra) | 0.275 | 25.28 | 6.95 |
| mo054 | h | Oficial 1ª muntador d'aïllaments. (mà d'obra) | 0.066 | 29.34 | 1.94 |
| mo101 | h | Ajudant muntador d'aïllaments. (mà d'obra) | 0.066 | 25.28 | 1.67 |
| % | % | Costos directes complementaris | 2 % | 120.75 | 2.42 |
|  |  | Costos directes |  |  | 123.17 |
