# Coberta plana no transitable, ventilada, auto protegida, tipus convencional. Impermeabilització amb làmines de poliolefines, tipus monocapa

- Propietat de l'arxiu: CYPE INGENIEROS, S.A.
- Format: FIEBDC-3/2002
- Divisa: EUR
- Costos indirectes: 3.00 %
- IVA: 21.00 %

## Q Cobertes

### QE Planes no transitables, ventilades

#### QEA Autoprotegides

**QEA030** m² Coberta plana no transitable, ventilada, auto protegida, tipus convencional. Impermeabilització amb làmines de poliolefines, tipus monocapa.
Coberta plana no transitable, ventilada, auto protegida, tipus convencional, pendent del 1% al 15%. FORMACIÓ DE PENDENTS: tauler ceràmic buit encadellat de 80x25x3,5 cm amb capa de regularització de morter de ciment, industrial, M-5, de 3 cm d'espessor, acabat remolinat, sobre envans alleugerits de maó ceràmic buit de 29x14x9 cm, rebut amb morter de ciment, industrial, M-5, disposats cada 80 cm i amb 30 cm d'altura mitja, rematats superiorment amb mestres de morter de ciment, industrial, M-5; AÏLLAMENT TÈRMIC: manta lleugera de llana de vidre, IBR "ISOVER"; IMPERMEABILITZACIÓ: tipus monocapa, adherida, formada per una làmina impermeabilitzant flexible tipus EVAC, composta d'un doble full de poliolefina termoplàstica amb acetat de vinil etilè, revestida per una de les seves cares amb paper d'alumini i per l'altra cara amb fibres de polièster no teixides, de 0,8 mm d'espessor i 670 g/m², fixada al suport en tota la seva superfície mitjançant adhesiu cimentós millorat C2 E, junts amb banda de reforç autoadhesiva, i cavalcaments fixats amb adhesiu cimentós millorat C2 E S1.
Criteri de valoració econòmica: El preu no inclou l'execució i el segellat dels junts ni l'execució d'acabats en les trobades amb paraments i desaigües.
Inclou: Replanteig dels punts singulars. Replanteig dels pendents i traçat de tremujals, aiguafons i juntes. Formació de pendents mitjançant vorada de tremujals, aiguafons i juntes amb mestres de maó. Replè de juntes amb poliestirè expandit. Execució dels envans alleugerits. Revisió de la superfície base en la que es realitza la fixació de l'aïllament d'acord amb les exigències de la tècnica a emprar. Tall, ajust i col·locació de l'aïllament. Execució del tauler ceràmic encadellat sobre els envans alleugerits. Abocat, estesa i reglejat de la capa de morter de regularització. Neteja i preparació de la superfície. Aplicació de l'adhesiu cimentós. Col·locació de la impermeabilització.
Criteri d'amidament de projecte: Superfície mesurada en projecció horitzontal, segons documentació gràfica de Projecte, des de les cares interiors dels ampits o plastrons perimetrals que la limiten.
Criteri de mesura d'obra: Es mesurarà, en projecció horitzontal, la superfície realment executada segons especificacions de Projecte, des de les cares interiors dels ampits o plastrons perimetrals que la limiten.

| Codi | Ut | Descripció | Rendiment | Preu | Import |
|---|---|---|---|---|---|
| mt04lcc010c | U | Maó ceràmic buit (totxana), per revestir, 29x14x9 cm, per a ús en fàbrica protegida (peça P), densitat 805 kg/m³, segons UNE-EN 771-1. (material) | 8.000 | 0.35 | 2.80 |
| mt08aaa010a | m³ | Aigua. (material) | 0.014 | 1.50 | 0.02 |
| mt09mif010ca | t | Morter industrial per a obra de paleta, de ciment, color gris, categoria M-5 (resistència a compressió 5 N/mm²), subministrat en sacs, segons UNE-EN 998-2. (material) | 0.075 | 53.48 | 4.01 |
| mt16pea020b | m² | Panell rígid de poliestirè expandit, segons UNE-EN 13163, mecanitzat lateral recte, de 20 mm d'espessor, resistència tèrmica 0,55 m²K/W, conductivitat tèrmica 0,036 W/(mK), per junta de dilatació. (material) | 0.010 | 1.34 | 0.01 |
| mt16lvi010aad | m² | Manta lleugera de llana de vidre, IBR "ISOVER", revestida per una de les seves cares amb paper kraft que actua com a barrera de vapor, de 80 mm d'espessor, segons UNE-EN 13162, resistència tèrmica 2 m²K/W, conductivitat tèrmica 0,04 W/(mK), Euroclasse F de reacció al foc segons UNE-EN 13501-1, capacitat d'absorció d'aigua a curt termini <=1 kg/m² i factor de resistència a la difusió del vapor d'aigua 1. (material) | 1.200 | 3.80 | 4.56 |
| mt04lvg020c | U | Tauler ceràmic buit encadellat, per revestir, 80x25x3 cm, amb les testes rectes, segons UNE 67041. (material) | 5.000 | 1.14 | 5.70 |
| mt09mcr250a | kg | Adhesiu cimentós millorat, C2 E, amb temps obert ampliat, segons UNE-EN 12004, per a la fixació de geomembranes, compost per ciments especials, àrids seleccionats i resines sintètiques. (material) | 4.000 | 0.70 | 2.80 |
| mt15rev220a | m² | Làmina impermeabilitzant flexible tipus EVAC, composta d'un doble full de poliolefina termoplàstica amb acetat de vinil etilè, revestida per una de les seves cares amb paper d'alumini i per l'altra cara amb fibres de polièster no teixides, de 0,8 mm d'espessor i 670 g/m², subministrada en rotllos de 1,5 m d'amplada i 30 m de longitud, segons UNE-EN 13956. (material) | 1.100 | 13.79 | 15.17 |
| mt09mcr250b | kg | Adhesiu cimentós millorat, C2 E S1, amb temps obert ampliat i gran deformabilitat, segons UNE-EN 12004, per a la fixació de cavalcament de geomembranes, compost per ciments especials, àrids seleccionats i resines sintètiques. (material) | 0.300 | 3.00 | 0.90 |
| mt15rev221a | m | Banda de reforç autoadhesiva d'alumini, de 10 cm d'amplada, subministrada en rotllos de 10 m de longitud, per a làmina impermeabilitzant flexible tipus EVAC. (material) | 0.100 | 4.60 | 0.46 |
| mo020 | h | Oficial 1ª construcció. (mà d'obra) | 1.023 | 28.42 | 29.07 |
| mo113 | h | Peó ordinari construcció. (mà d'obra) | 1.286 | 23.81 | 30.62 |
| mo054 | h | Oficial 1ª muntador d'aïllaments. (mà d'obra) | 0.066 | 29.34 | 1.94 |
| mo101 | h | Ajudant muntador d'aïllaments. (mà d'obra) | 0.066 | 25.28 | 1.67 |
| mo029 | h | Oficial 1ª aplicador de làmines impermeabilitzants. (mà d'obra) | 0.131 | 28.42 | 3.72 |
| mo067 | h | Ajudant aplicador de làmines impermeabilitzants. (mà d'obra) | 0.131 | 25.28 | 3.31 |
| % | % | Costos directes complementaris | 2 % | 106.76 | 2.14 |
|  |  | Costos directes |  |  | 108.90 |
