# Fals sostre registrable, per a ús industrial, de panells de llana de vidre

- Propietat de l'arxiu: CYPE INGENIEROS, S.A.
- Format: FIEBDC-3/2002
- Divisa: EUR
- Costos indirectes: 3.00 %
- IVA: 21.00 %

## R Revestiments i extradossats

### RT Falsos sostres en interiors

#### RTF Registrables, de fibres minerals

**RTF020** m² Fals sostre registrable, per a ús industrial, de panells de llana de vidre.
Fals sostre registrable suspès, per a ús industrial, situat a una altura menor de 4 m, constituït per: ESTRUCTURA: perfileria vista H 50, comprenent perfils primaris i secundaris, suspesos del forjat o element suport amb varetes i penjants; PANELLS: panells autoportants de llana de vidre panell Alumisol "ISOVER", compost per mòduls de 1200x1200x50 mm, acabat en relleu de color color alumini, recoberts amb un complex decoratiu de paper kraft, alumini i polietilè. Inclús perfils angulars, fixacions per a l'ancoratge dels perfils i accessoris de muntatge.
Inclou: Replanteig dels eixos de la trama modular. Anivellació i col·fixació dels perfils perimetrals. Replanteig dels perfils primaris de la trama. Senyalització dels punts d'ancoratge al forjat o element de suport. Anivellació i suspensió dels perfils primaris i secundaris de la trama. Tall dels panells. Col·locació dels panells. Resolució de trobades i punts singulars.
Criteri d'amidament de projecte: Superfície mesurada entre paraments, segons documentació gràfica de Projecte, sense descomptar buits per instal·lacions.
Criteri de mesura d'obra: Es mesurarà la superfície realment executada segons especificacions de Projecte, sense descomptar buits per instal·lacions.

| Codi | Ut | Descripció | Rendiment | Preu | Import |
|---|---|---|---|---|---|
| mt16pai020aaac | m² | Panell autoportant de llana de vidre panell Alumisol "ISOVER", compost per mòduls de 1200x1200x50 mm, acabat en relleu de color color alumini, recobert amb un complex decoratiu de paper kraft, alumini i polietilè, segons UNE-EN 13162, per a perfileria vista H 50, resistència tèrmica 1,45 m²K/W, conductivitat tèrmica 0,034 W/(mK), Euroclasse B-s1, d0 de reacció al foc segons UNE-EN 13501-1. (material) | 1.020 | 27.50 | 28.05 |
| mt12pai100a | m | Perfil primari H-50 "ISOVER", d'acer galvanitzat laminat. (material) | 0.450 | 5.20 | 2.34 |
| mt12pai100c | m | Perfil secundari TR-30 "ISOVER", d'acer galvanitzat laminat. (material) | 0.450 | 3.05 | 1.37 |
| mt12pai100b | m | Perfil d'acabament U-50 "ISOVER", d'acer galvanitzat laminat. (material) | 0.400 | 4.00 | 1.60 |
| mt12fac020b | U | Barra metàl·lica d'acer galvanitzat de 6 mm de diàmetre. (material) | 2.000 | 0.32 | 0.64 |
| mt12fac050 | U | Accessoris per a la instal·lació de falsos sostres registrables. (material) | 0.200 | 1.61 | 0.32 |
| op00fre010 |  | Fresadora. | 1.000 | 0.00 | 0.00 |
| op00ato010 |  | Tornavís. | 1.000 | 0.00 | 0.00 |
| mo015 | h | Oficial 1ª muntador de falsos sostres. (mà d'obra) | 0.278 | 30.63 | 8.52 |
| mo082 | h | Ajudant muntador de falsos sostres. (mà d'obra) | 0.278 | 26.39 | 7.34 |
| % | % | Costos directes complementaris | 2 % | 50.18 | 1.00 |
|  |  | Costos directes |  |  | 51.18 |
