# Rehabilitació energètica de fals sostre. Sistema "ISOVER"

- Propietat de l'arxiu: CYPE INGENIEROS, S.A.
- Format: FIEBDC-3/2002
- Divisa: EUR
- Costos indirectes: 3.00 %
- IVA: 21.00 %

## Z Rehabilitació energètica

### ZH Tancaments horitzontals: addició d'aïllament tèrmic

#### ZHF Sistemes d'aïllament per l'interior, sobre fals sostre

**ZHF020** m² Rehabilitació energètica de fals sostre. Sistema "ISOVER".
Rehabilitació energètica de fals sostre. Sistema "ISOVER". AÏLLAMENT TERMOACÚSTIC: manta lleugera de llana mineral Arena, d'alta densitat, Arena Confort "ISOVER", segons UNE-EN 13162, revestit per una de les seves cares amb un vel de vidre de color negre, de 25 mm d'espessor, resistència tèrmica 0,65 m²K/W, conductivitat tèrmica 0,037 W/(mK); FALS SOSTRE: fals sostre continu suspès llis (12,5+27+27), constituït per: estructura metàl·lica d'acer galvanitzat de mestres primàries 60/27 mm amb una modulació de 1000 mm i suspeses del sostre o element suport amb penjats combinats cada 900 mm, i mestres secundàries fixades perpendicularment a les primàries amb connectors tipus cavalló amb una modulació de 500 mm i una capa de plaques de guix laminat A / UNE-EN 520 - 1200 / longitud / 12,5 / amb les vores longitudinals afinades; REVESTIMENT: dues mans de pintura plàstica, color blanc, acabat mat, textura llisa, (rendiment: 0,1 l/m² cada mà); prèvia aplicació d'una mà d'emprimació a base de copolímers acrílics en suspensió aquosa. Inclús banda autoadhesiva desolidaritzant, perfils en U, d'acer galvanitzat, de 30 mm, fixacions per a l'ancoratge dels perfils, cargols per a la fixació de les plaques, pasta de segellament, cinta microperforada de paper i accessoris de muntatge.
Criteri de valoració econòmica: El preu inclou les ajudes de paleta per a instal·lacions.
Inclou: Replanteig dels eixos de l'estructura metàl·lica. Col·locació de la banda acústica. Anivellació i col·fixació dels perfils perimetrals. Senyalització dels punts d'ancoratge al forjat o element de suport. Anivellació i suspensió dels perfils primaris i secundaris de l'estructura. Tall de les plaques. Fixació de les plaques. Tall, ajust i col·locació de l'aïllament. Rebut de cèrcols, instal·lacions i mecanismes. Tractament de junts. Neteja de la superfície a pintar. Aplicació de la mà de fons. Aplicació de dues mans d'acabat.
Criteri d'amidament de projecte: Superfície mesurada segons documentació gràfica de Projecte.
Criteri de mesura d'obra: Es mesurarà la superfície realment executada segons especificacions de Projecte.

| Codi | Ut | Descripció | Rendiment | Preu | Import |
|---|---|---|---|---|---|
| mt16lvi020i | m² | Manta lleugera de llana mineral Arena, d'alta densitat, Arena Confort "ISOVER", segons UNE-EN 13162, revestit per una de les seves cares amb un vel de vidre de color negre, de 25 mm d'espessor, resistència tèrmica 0,65 m²K/W, conductivitat tèrmica 0,037 W/(mK), Euroclasse A2-s1, d0 de reacció al foc segons UNE-EN 13501-1, capacitat d'absorció d'aigua a curt termini <=1 kg/m² i factor de resistència a la difusió del vapor d'aigua 1. (material) | 1.050 | 4.70 | 4.94 |
| mt12psg160a | m | Perfil en U, d'acer galvanitzat, de 30 mm. (material) | 0.400 | 0.86 | 0.34 |
| mt12psg220 | U | Fixació composta per tac i cargol 5x27. (material) | 2.000 | 0.06 | 0.12 |
| mt12psg210a | U | Penjat per a falsos sostres suspesos. (material) | 1.200 | 0.36 | 0.43 |
| mt12psg210b | U | Segur per a la fixació del penjant, en falsos sostres suspesos. (material) | 1.200 | 0.04 | 0.05 |
| mt12psg210c | U | Connexió superior per fixar la vareta al penjant, en falsos sostres suspesos. (material) | 1.200 | 0.56 | 0.67 |
| mt12psg190 | U | Barnilla de penjament. (material) | 1.200 | 0.37 | 0.44 |
| mt12psg050c | m | Mestra 60/27 de xapa d'acer galvanitzat, de 60 mm d'amplada, segons UNE-EN 14195. (material) | 3.200 | 0.84 | 2.69 |
| mt12pek020la | U | Connector, per a mestra 60/27. (material) | 0.600 | 0.19 | 0.11 |
| mt12pek020da | U | Connector tipus cavalló, per a mestra 60/27. (material) | 2.300 | 0.23 | 0.53 |
| mt12psg010a | m² | Placa de guix laminat A / UNE-EN 520 - 1200 / longitud / 12,5 / amb les vores longitudinals afinades. (material) | 1.000 | 4.01 | 4.01 |
| mt12psg081c | U | Cargol autoperforant 3,5x25 mm. (material) | 17.000 | 0.01 | 0.17 |
| mt12psg041b | m | Banda autoadhesiva desolidaritzant d'escuma de poliuretà de cel·les tancades, de 3,2 mm d'espessor i 50 mm d'amplada, resistència tèrmica 0,10 m²K/W, conductivitat tèrmica 0,032 W/(mK). (material) | 0.400 | 0.24 | 0.10 |
| mt12psg030a | kg | Pasta de segellament, segons UNE-EN 13963. (material) | 0.300 | 0.90 | 0.27 |
| mt12psg040a | m | Cinta microperforada de paper, segons UNE-EN 13963. (material) | 0.450 | 0.04 | 0.02 |
| mt27pfp010b | l | Emprimació, a base de copolímers acrílics en suspensió aquosa, per afavorir la cohesió de suports poc consistents i l'adherència de pintures. (material) | 0.125 | 4.27 | 0.53 |
| mt27pir010a | l | Pintura plàstica ecològica per a interior, a base de copolímers acrílics en dispersió aquosa, diòxid de titani i pigments estenedors seleccionats, color blanc, acabat mat, textura llisa, de gran resistència al frec humit, permeable al vapor d'aigua, transpirable i resistent als raigs UV, per a aplicar amb brotxa, corró o pistola. (material) | 0.200 | 4.44 | 0.89 |
| mo011 | h | Oficial 1ª muntador. (mà d'obra) | 0.403 | 29.34 | 11.82 |
| mo080 | h | Ajudant muntador. (mà d'obra) | 0.174 | 25.28 | 4.40 |
| mo054 | h | Oficial 1ª muntador d'aïllaments. (mà d'obra) | 0.092 | 29.34 | 2.70 |
| mo101 | h | Ajudant muntador d'aïllaments. (mà d'obra) | 0.092 | 25.28 | 2.33 |
| mo038 | h | Oficial 1ª pintor. (mà d'obra) | 0.203 | 28.42 | 5.77 |
| mo076 | h | Ajudant pintor. (mà d'obra) | 0.024 | 25.28 | 0.61 |
| % | % | Costos directes complementaris | 2 % | 43.94 | 0.88 |
|  |  | Costos directes |  |  | 44.82 |
