# Maneguet per a conducte flexible

- Propietat de l'arxiu: CYPE Ingenieros S.A.
- Format: FIEBDC-3/2016
- Programa: Generador de preus de la construcció. CYPE Ingenieros, S.A.
- Data: 04/07/2024
- Divisa: EUR
- Costos indirectes: 3 %
- IVA: 21 %

## I Instal·lacions

### IC Calefacció, refrigeració, climatització i A.C.S.

#### ICR Sistemes de conducció d'aire

**ICR026** U Maneguet per a conducte flexible.
Maneguet de xapa galvanitzada Manguito Corona "ISOVER", de 152 mm de diàmetre, per a la fixació de tub flexible de la gamma Flexiver a conductes de climatització de la gamma Climaver. Inclús cinta d'alumini i elements de fixació.
Inclou: Col·locació i fixació de les peces especials a la xarxa de conductes.
Criteri d'amidament de projecte: Nombre d'unitats previstes, segons documentació gràfica de Projecte.
Criteri de mesura d'obra: Es mesurarà el nombre d'unitats realment executades segons especificacions de Projecte.

| Codi | Ut | Descripció | Rendiment | Preu | Import |
|---|---|---|---|---|---|
| mt42coi135j | U | Maneguet de xapa galvanitzada Manguito Corona "ISOVER", de 152 mm de diàmetre, per a la fixació de tub flexible de la gamma Flexiver a conductes de climatització de la gamma Climaver. (material) | 1.05 | 4.75 | 4.988 |
| mt42con020 | m | Cinta autoadhesiva d'alumini, de 50 micres d'espessor i 65 mm d'amplada, a base de resines acríliques, pel segellat i fixació de l'aïllament. (material) | 0.525 | 0.19 | 0.100 |
| mt42con135 | U | Brida i suport per a fixació de tubs flexibles per a conducció d'aire en instal·lacions de climatització. (material) | 0.7 | 1.5 | 1.050 |
| mo005 | h | Oficial 1ª instal·lador de climatització. (mà d'obra) | 0.13 | 29.34 | 3.814 |
| mo104 | h | Ajudant instal·lador de climatització. (mà d'obra) | 0.13 | 25.25 | 3.283 |
| % | % | Costos directes complementaris | 2 % | 13.235 | 0.265 |
|  |  | Costos directes |  |  | 13.500 |

Residus:
- col·locació: mt42con020; factor de residu 0.048

## Recursos

**mt42con020** m Cinta autoadhesiva d'alumini
Dades tècniques: Cost energètic 3.059 MJ; Emissió de CO2 0.214 kg; Codi LER 17 04 02; Massa de l'element 0.023 kg; Volum 0.000015 m3
Residus:
- embalatge: re170203 Plàstic. (component de residu); rendiment 0.005 kg; Codi LER 17 02 03; Massa de l'element 1 kg; Volum 0.001667 m3
