# Aïllament tèrmic sota forjat, amb llanes minerals

- Propietat de l'arxiu: CYPE Ingenieros S.A.
- Format: FIEBDC-3/2016
- Programa: Generador de preus de la construcció. CYPE Ingenieros, S.A.
- Data: 04/07/2024
- Divisa: EUR
- Costos indirectes: 3 %
- IVA: 21 %

## N Aïllaments e impermeabilitzacions

### NA Aïllaments tèrmics

#### NAD Forjats

**NAD010** m² Aïllament tèrmic sota forjat, amb llanes minerals.
Aïllament tèrmic sota forjat, amb panell llana de roca, Geowall 34 "ISOVER", segons UNE-EN 13162, no revestit, de 30 mm d'espessor, resistència tèrmica 0,85 m²K/W, conductivitat tèrmica 0,034 W/(mK). Col·locació en obra: a topall, amb adhesiu cimentós.
Inclou: Neteja i preparació de la superfície suport. Replanteig i tall de l'aïllament. Aplicació de l'adhesiu. Col·locació de l'aïllament.
Criteri d'amidament de projecte: Superfície mesurada segons documentació gràfica de Projecte.
Criteri de mesura d'obra: Es mesurarà la superfície realment executada segons especificacions de Projecte.

| Codi | Ut | Descripció | Rendiment | Preu | Import |
|---|---|---|---|---|---|
| mt16lri010sc | m² | Panell rígid de llana mineral, Geowall 34 "ISOVER", segons UNE-EN 13162, no revestit, de 30 mm d'espessor, resistència tèrmica 0,85 m²K/W, conductivitat tèrmica 0,034 W/(mK), coeficient d'absorció acústica mitjà 0,6 per a una freqüència de 500 Hz i Euroclasse A1 de reacció al foc segons UNE-EN 13501-1. (material) | 1.05 | 5 | 5.250 |
| mt16aaa040c | kg | Adhesiu cimentós per a fixació de panells aïllants. (material) | 1 | 0.45 | 0.450 |
| mo054 | h | Oficial 1ª muntador d'aïllaments. (mà d'obra) | 0.131 | 29.34 | 3.844 |
| mo101 | h | Ajudant muntador d'aïllaments. (mà d'obra) | 0.131 | 25.28 | 3.312 |
| % | % | Costos directes complementaris | 2 % | 12.856 | 0.257 |
|  |  | Costos directes |  |  | 13.113 |

Residus:
- col·locació: mt16lri010sc; factor de residu 0.048
- col·locació: mt16aaa040c Adhesiu cimentós per a fixació de panells aïllants; factor de residu 0.07

## Recursos

**mt16lri010sc** m² Panell rígid de llana mineral
Dades tècniques: Cost energètic 22.341 MJ; Emissió de CO2 1.539 kg; Codi LER 17 06 04; Massa de l'element 1.6 kg; Volum 0.002667 m3
Residus:
- embalatge: re170203 Plàstic. (component de residu); rendiment 0.024 kg; Codi LER 17 02 03; Massa de l'element 1 kg; Volum 0.001667 m3

**mt16aaa040c** kg Adhesiu cimentós per a fixació de panells aïllants
Dades tècniques: Cost energètic 3.871 MJ; Emissió de CO2 0.344 kg; Codi LER 17 09 04; Massa de l'element 1 kg; Volum 0.000667 m3
Residus:
- embalatge: re170203 Plàstic; rendiment 0.003 kg
