# Aïllament tèrmic intermedi en particions interiors de full de fàbrica

- Propietat de l'arxiu: CYPE Ingenieros S.A.
- Format: FIEBDC-3/2016
- Programa: Generador de preus de la construcció. CYPE Ingenieros, S.A.
- Data: 04/07/2024
- Divisa: EUR
- Costos indirectes: 3 %
- IVA: 21 %

## N Aïllaments e impermeabilitzacions

### NA Aïllaments tèrmics

#### NAP Particions

**NAP010** m² Aïllament tèrmic intermedi en particions interiors de full de fàbrica.
Aïllament tèrmic intermedi en particions interiors de full de fàbrica, amb panell semirígid de llana mineral, Geowall 37 "ISOVER", segons UNE-EN 13162, no revestit, de 40 mm d'espessor, resistència tèrmica 1,081 m²K/W, conductivitat tèrmica 0,037 W/(mK). Col·locació en obra: a topall, simplement recolzat. Inclús cinta autoadhesiva per a segellat de junts.
Inclou: Col·locació de l'aïllament. Replanteig i tall de l'aïllament. Col·locació de l'aïllament. Resolució de punts singulars. Segellat de juntes i unions.
Criteri d'amidament de projecte: Superfície mesurada segons documentació gràfica de Projecte.
Criteri de mesura d'obra: Es mesurarà la superfície realment executada segons especificacions de Projecte.

| Codi | Ut | Descripció | Rendiment | Preu | Import |
|---|---|---|---|---|---|
| mt16lri010bp | m² | Panell semirígid de llana mineral, Geowall 37 "ISOVER", segons UNE-EN 13162, no revestit, de 40 mm d'espessor, resistència tèrmica 1,081 m²K/W, conductivitat tèrmica 0,037 W/(mK), coeficient d'absorció acústica mitjà 0,7 per a una freqüència de 500 Hz i Euroclasse A1 de reacció al foc segons UNE-EN 13501-1. (material) | 1.05 | 3.3 | 3.465 |
| mt16aaa030 | m | Cinta autoadhesiva per closa de juntes. (material) | 0.44 | 0.3 | 0.132 |
| mo054 | h | Oficial 1ª muntador d'aïllaments. (mà d'obra) | 0.026 | 29.34 | 0.763 |
| mo101 | h | Ajudant muntador d'aïllaments. (mà d'obra) | 0.013 | 25.28 | 0.329 |
| % | % | Costos directes complementaris | 2 % | 4.689 | 0.094 |
|  |  | Costos directes |  |  | 4.783 |

Residus:
- col·locació: mt16lri010bp; factor de residu 0.048
- col·locació: mt16aaa030 Cinta autoadhesiva per closa de juntes; factor de residu 0.07

## Recursos

**mt16lri010bp** m² Panell semirígid de llana mineral
Dades tècniques: Cost energètic 24.069 MJ; Emissió de CO2 1.667 kg; Codi LER 17 06 04; Massa de l'element 1.6 kg; Volum 0.002667 m3
Residus:
- embalatge: re170203 Plàstic. (component de residu); rendiment 0.024 kg; Codi LER 17 02 03; Massa de l'element 1 kg; Volum 0.001667 m3

**mt16aaa030** m Cinta autoadhesiva per closa de juntes
Dades tècniques: Cost energètic 0.339 MJ; Emissió de CO2 0.017 kg; Codi LER 17 06 04; Massa de l'element 0.0025 kg; Volum 0.000004 m3
Residus:
- embalatge: re170203 Plàstic; rendiment 0.001 kg
