# Coberta plana transitable, no ventilada, amb enrajolat fix, tipus convencional, per a trànsit de vianants públic. Impermeabilització amb làmines asfàltiques, tipus monocapa

- Propietat de l'arxiu: CYPE Ingenieros S.A.
- Format: FIEBDC-3/2016
- Programa: Generador de preus de la construcció. CYPE Ingenieros, S.A.
- Data: 04/07/2024
- Divisa: EUR
- Costos indirectes: 3 %
- IVA: 21 %

## Q Cobertes

### QA Planes transitables, no ventilades

#### QAA Amb solat fix, per a trànsit de vianants públic

**QAA010** m² Coberta plana transitable, no ventilada, amb enrajolat fix, tipus convencional, per a trànsit de vianants públic. Impermeabilització amb làmines asfàltiques, tipus monocapa.
Coberta plana transitable, no ventilada, amb enrajolat fix, tipus convencional, pendent del 1% al 5%, per a trànsit de vianants públic. FORMACIÓ DE PENDENTS: mitjançant vorada de tremujals, aiguafons i juntes amb mestres de maó ceràmic buit doble i capa d'argila expandida, abocada en sec i consolidada en la seva superfície amb beurada de ciment, proporcionant una resistència a compressió de 1 MPa i con una conductivitat tèrmica de 0,087 W/(mK), amb espessor medi de 10 cm; amb capa de regularització de morter de ciment, industrial, M-5 de 4 cm d'espessor, acabat remolinat; AÏLLAMENT TÈRMIC: panell rígid de llana de roca hidrofugada, Alphatoit "ISOVER"; CAPA SEPARADORA SOTA CAPA DE REFORÇ: geotèxtil no teixit compost per fibres de polièster unides per tiretes, (150 g/m²); CAPA DE REFORÇ: morter de ciment CEM II/B-P 32,5 N tipus M-10 de 4 cm d'espessor; IMPERMEABILITZACIÓ: tipus monocapa, adherida, formada per una làmina de betum modificat amb elastòmer SBS, LBM(SBS)-40-FP, totalment adherida amb bufador; CAPA SEPARADORA SOTA PROTECCIÓ: geotèxtil no teixit compost per fibres de polièster unides per tiretes, (200 g/m²); CAPA DE PROTECCIÓ: paviment de rajoles ceràmiques de gres rústic, 20x20 cm col·locades en capa fina amb adhesiu cimentós d'enduriment normal, C1 sense cap característica addicional, color gris, sobre una capa de regularització de morter de ciment, industrial, M-5, de 4 cm d'espessor, rejuntades amb morter de junts cimentós millorat, amb absorció d'aigua reduïda i resistència elevada a l'abrasió tipus CG 2 W A, color blanc, per junts de 2 a 15 mm. Inclús creuetes de PVC.
Criteri de valoració econòmica: El preu no inclou l'execució i el segellat dels junts ni l'execució d'acabats en les trobades amb paraments i desaigües.
Inclou: Replanteig dels punts singulars. Replanteig dels pendents i traçat de tremujals, aiguafons i juntes. Formació de pendents mitjançant vorada de tremujals, aiguafons i juntes amb mestres de maó. Replè de juntes amb poliestirè expandit. Abocament en sec de l'argila expandida fins a arribar al nivell de coronació de les mestres, i consolidació amb beurada de ciment. Abocament, estesa i reglejat del morter de regularització. Revisió de la superfície base en la que es realitza la fixació de l'aïllament d'acord amb les exigències de la tècnica a emprar. Tall, ajust i col·locació de l'aïllament. Neteja i preparació de la superfície. Col·locació de la impermeabilització. Col·locació de la capa separadora sota protecció. Abocat, estès i reglejat del material d'unió o anivellació. Replanteig dels junts del paviment. Replantejament del paviment i faixat de juntes i punts singulars. Col·locació de les rajoles amb junta oberta. Segellat de juntes de paviment i perimètriques. Rejuntat del paviment.
Criteri d'amidament de projecte: Superfície mesurada en projecció horitzontal, segons documentació gràfica de Projecte, des de les cares interiors dels ampits o plastrons perimetrals que la limiten.
Criteri de mesura d'obra: Es mesurarà, en projecció horitzontal, la superfície realment executada segons especificacions de Projecte, des de les cares interiors dels ampits o plastrons perimetrals que la limiten.

| Codi | Ut | Descripció | Rendiment | Preu | Import |
|---|---|---|---|---|---|
| mt04lcc010c | U | Maó ceràmic buit (totxana), per revestir, 29x14x9 cm, per a ús en fàbrica protegida (peça P), densitat 805 kg/m³, segons UNE-EN 771-1. (material) | 3 | 0.35 | 1.050 |
| mt01arl030a | m³ | Argila expandida, subministrada en sacs, segons UNE-EN 13055-1. (material) | 0.1 | 144.49 | 14.449 |
| mt09lec020b | m³ | Beurada de ciment CEM II/B-P 32,5 N 1/3. (material) | 0.01 | 112.6 | 1.126 |
| mt16pea020b | m² | Panell rígid de poliestirè expandit, segons UNE-EN 13163, mecanitzat lateral recte, de 20 mm d'espessor, resistència tèrmica 0,55 m²K/W, conductivitat tèrmica 0,036 W/(mK), per junta de dilatació. (material) | 0.01 | 1.34 | 0.013 |
| mt08aaa010a | m³ | Aigua. (material) | 0.027 | 1.5 | 0.041 |
| mt09mif010ca | t | Morter industrial per a obra de paleta, de ciment, color gris, categoria M-5 (resistència a compressió 5 N/mm²), subministrat en sacs, segons UNE-EN 998-2. (material) | 0.15 | 53.48 | 8.022 |
| mt16lri030aa | m² | Panell rígid de llana de roca hidrofugada, Alphatoit "ISOVER", segons UNE-EN 13162, no revestit, de 40 mm d'espessor, resistència tèrmica 1 m²K/W, conductivitat tèrmica 0,039 W/(mK), Euroclasse A1 de reacció al foc segons UNE-EN 13501-1. (material) | 1.05 | 13.9 | 14.595 |
| mt14gsa020bc | m² | Geotèxtil no teixit compost per fibres de polièster unides per tiretes, amb una resistència a la tracció longitudinal de 1,88 kN/m, una resistència a la tracció transversal de 1,49 kN/m, una obertura de con a l'assaig de perforació dinàmica segons UNE-EN ISO 13433 inferior a 40 mm, resistència CBR a punxonament 0,3 kN i una massa superficial de 150 g/m², segons UNE-EN 13252. (material) | 1.05 | 0.68 | 0.714 |
| mt09mor010e | m³ | Morter de ciment CEM II/B-P 32,5 N tipus M-10, confeccionat en obra con 380 kg/m³ de ciment i una proporció en volum 1/4. (material) | 0.04 | 133.3 | 5.332 |
| mt14lba010g | m² | Làmina de betum modificat amb elastòmer SBS, LBM(SBS)-40-FP, de 3,5 mm d'espessor, massa nominal 4 kg/m², amb armadura de feltre de polièster no teixit de 160 g/m², de superfície no protegida. Segons UNE-EN 13707. (material) | 1.1 | 6.93 | 7.623 |
| mt14gsa020ce | m² | Geotèxtil no teixit compost per fibres de polièster unides per tiretes, amb una resistència a la tracció longitudinal de 1,63 kN/m, una resistència a la tracció transversal de 2,08 kN/m, una obertura de con a l'assaig de perforació dinàmica segons UNE-EN ISO 13433 inferior a 27 mm, resistència CBR a punxonament 0,4 kN i una massa superficial de 200 g/m², segons UNE-EN 13252. (material) | 1.05 | 0.93 | 0.977 |
| mt09mcr021g | kg | Adhesiu cimentós d'enduriment normal, C1, segons UNE-EN 12004, color gris. (material) | 4 | 0.35 | 1.400 |
| mt18bcr010he800 | m² | Rajola ceràmica de gres rústic, 20x20 cm, 8,00€/m², capacitat d'absorció d'aigua 3%<=E<6%, grup AII, segons UNE-EN 14411, resistència al lliscament Rd>45 segons UNE-EN 16165, lliscabilitat classe 3 segons CTE. (material) | 1.05 | 8 | 8.400 |
| mt18acc050b | U | Creuetes de PVC per a separació entre 3 i 15 mm. (material) | 14 | 0.03 | 0.420 |
| mt18rcr010a300 | m | Entornpeu ceràmic de gres rústic, de 7 cm d'amplada, 3,00€/m. (material) | 0.4 | 3 | 1.200 |
| mt09mcp020bB | kg | Morter de junts cimentós millorat, amb absorció d'aigua reduïda i resistència elevada a l'abrasió, tipus CG2 W A, segons UNE-EN 13888, color blanc, per junts de 2 a 15 mm, a base de ciment d'alta resistència, àrids seleccionats, additius especials i pigments, amb efecte antifloridura, antiverdet i preventiu de les eflorescències, hidrorepel·lent, especial per a rejuntat de tot tipus de peces ceràmiques i pedres naturals en zones de proliferació de microorganismes. (material) | 0.03 | 1.46 | 0.044 |
| mo020 | h | Oficial 1ª construcció. (mà d'obra) | 0.118 | 28.42 | 3.354 |
| mo113 | h | Peó ordinari construcció. (mà d'obra) | 0.905 | 23.81 | 21.548 |
| mo029 | h | Oficial 1ª aplicador de làmines impermeabilitzants. (mà d'obra) | 0.184 | 28.42 | 5.229 |
| mo067 | h | Ajudant aplicador de làmines impermeabilitzants. (mà d'obra) | 0.184 | 25.28 | 4.652 |
| mo054 | h | Oficial 1ª muntador d'aïllaments. (mà d'obra) | 0.066 | 29.34 | 1.936 |
| mo101 | h | Ajudant muntador d'aïllaments. (mà d'obra) | 0.066 | 25.28 | 1.668 |
| mo023 | h | Oficial 1ª enrajolador. (mà d'obra) | 0.525 | 28.42 | 14.921 |
| mo061 | h | Ajudant enrajolador. (mà d'obra) | 0.262 | 25.28 | 6.623 |
| % | % | Costos directes complementaris | 2 % | 125.337 | 2.507 |
|  |  | Costos directes |  |  | 127.844 |

Residus:
- col·locació: mt04lcc010c; factor de residu 0.0310799
- col·locació: mt01arl030a Argila expandida, subministrada en sacs, segons UNE-EN 13055-1; factor de residu 0.003
- col·locació: mt09lec020b Beurada de ciment CEM II/B-P 32,5 N 1/3; factor de residu 0.0036
- col·locació: mt16pea020b; factor de residu 0.048
- col·locació: mt09mif010ca; factor de residu 0.0189
- col·locació: mt16lri030aa; factor de residu 0.03225
- col·locació: mt14gsa020bc; factor de residu 0.07
- col·locació: mt09mor010e; factor de residu 0.0036
- col·locació: mt14lba010g; factor de residu 0.0649432
- col·locació: mt14gsa020ce; factor de residu 0.07
- col·locació: mt09mcr021g Adhesiu cimentós d'enduriment normal, C1, segons UNE-EN 12004, color gris; factor de residu 0.07
- col·locació: mt18bcr010he800; factor de residu 0.0374205
- col·locació: mt18rcr010a300 Entornpeu ceràmic de gres rústic, de 7 cm d'amplada, 3,00€/m; factor de residu 0.0385
- col·locació: mt09mcp020bB; factor de residu 0.07

## Recursos

**mt04lcc010c** U Maó ceràmic buit (totxana)
Dades tècniques: Cost energètic 10.600 MJ; Emissió de CO2 0.684 kg; Codi LER 17 01 02; Massa de l'element 2.94 kg; Volum 0.002352 m3
Residus:
- embalatge: re170201 Fusta. (component de residu); rendiment 0.014 kg; Codi LER 17 02 01; Massa de l'element 1 kg; Volum 0.000909 m3
- embalatge: re170203 Plàstic. (component de residu); rendiment 0.001 kg; Codi LER 17 02 03; Massa de l'element 1 kg; Volum 0.001667 m3

**mt01arl030a** m³ Argila expandida, subministrada en sacs, segons UNE-EN 13055-1
Dades tècniques: Cost energètic 1051.540 MJ; Emissió de CO2 67.918 kg; Codi LER 01 04 09; Massa de l'element 350 kg; Volum 0.21875 m3
Residus:
- embalatge: re170203 Plàstic; rendiment 1.75 kg

**mt09lec020b** m³ Beurada de ciment CEM II/B-P 32,5 N 1/3
Dades tècniques: Cost energètic 3724.000 MJ; Emissió de CO2 323.000 kg; Codi LER 17 01 01; Massa de l'element 1900 kg; Volum 1.266667 m3

**mt16pea020b** m² Panell rígid de poliestirè expandit
Dades tècniques: Cost energètic 57.501 MJ; Emissió de CO2 1.999 kg; Codi LER 17 06 04; Massa de l'element 0.6 kg; Volum 0.001 m3
Residus:
- embalatge: re170203 Plàstic; rendiment 0.024 kg

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt16lri030aa** m² Panell rígid de llana de roca hidrofugada
Dades tècniques: Cost energètic 23.137 MJ; Emissió de CO2 1.619 kg; Codi LER 17 06 04; Massa de l'element 1.6 kg; Volum 0.002667 m3
Residus:
- embalatge: re170203 Plàstic; rendiment 0.031 kg

**mt14gsa020bc** m² Geotèxtil no teixit compost per fibres de polièster unides per tiretes
Dades tècniques: Cost energètic 8.742 MJ; Emissió de CO2 0.453 kg; Codi LER 17 06 04; Massa de l'element 0.15 kg; Volum 0.00025 m3
Residus:
- embalatge: re170203 Plàstic; rendiment 0.024 kg

**mt09mor010e** m³ Morter de ciment CEM II/B-P 32,5 N tipus M-10
Dades tècniques: Cost energètic 3724.000 MJ; Emissió de CO2 323.000 kg; Codi LER 17 01 01; Massa de l'element 1900 kg; Volum 1.266667 m3

**mt14lba010g** m² Làmina de betum modificat amb elastòmer SBS
Dades tècniques: Cost energètic 233.484 MJ; Emissió de CO2 6.574 kg; Codi LER 17 03 02; Massa de l'element 4 kg; Volum 0.004 m3
Residus:
- embalatge: re170203 Plàstic; rendiment 0.053 kg

**mt14gsa020ce** m² Geotèxtil no teixit compost per fibres de polièster unides per tiretes
Dades tècniques: Cost energètic 10.881 MJ; Emissió de CO2 0.565 kg; Codi LER 17 06 04; Massa de l'element 0.2 kg; Volum 0.000333 m3
Residus:
- embalatge: re170203 Plàstic; rendiment 0.024 kg

**mt09mcr021g** kg Adhesiu cimentós d'enduriment normal, C1, segons UNE-EN 12004, color gris
Dades tècniques: Cost energètic 3.871 MJ; Emissió de CO2 0.344 kg; Codi LER 17 09 04; Massa de l'element 1 kg; Volum 0.000667 m3
Residus:
- embalatge: re170203 Plàstic; rendiment 0.003 kg

**mt18bcr010he800** m² Rajola ceràmica de gres rústic
Dades tècniques: Cost energètic 292.153 MJ; Emissió de CO2 14.362 kg; Codi LER 17 01 03; Massa de l'element 25 kg; Volum 0.02 m3
Residus:
- embalatge: re150101 Envasos de paper i cartró; rendiment 0.18 kg
- embalatge: re170201 Fusta; rendiment 0.022 kg

**mt18rcr010a300** m Entornpeu ceràmic de gres rústic, de 7 cm d'amplada, 3,00€/m
Dades tècniques: Cost energètic 12.700 MJ; Emissió de CO2 0.620 kg; Codi LER 17 01 03; Massa de l'element 1.05 kg; Volum 0.00084 m3
Residus:
- embalatge: re150101 Envasos de paper i cartró; rendiment 0.034 kg
- embalatge: re170201 Fusta; rendiment 0.004 kg

**mt09mcp020bB** kg Morter de junts cimentós millorat
Dades tècniques: Cost energètic 7.725 MJ; Emissió de CO2 0.576 kg; Codi LER 17 09 04; Massa de l'element 1 kg; Volum 0.000667 m3
Residus:
- embalatge: re150101 Envasos de paper i cartró; rendiment 0.02 kg
- embalatge: re170201 Fusta; rendiment 0.005 kg
- embalatge: re170203 Plàstic; rendiment 0.008 kg
